# Trafostation/NSHV E66
Angebotsaufforderung (GAEB DA XML 3.2, DA83)
Projekt: 01_530
Währung: EUR
Erstellt mit: GXML Toolbox V3.3 R20230829, iTWO_64 V24.0.454, 25.07.2025

## 01_530 E66 Trafo/NSHV
Datum: 25.07.2025

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) GEWERKESPEZIFISCHE VORBEMERKUNGEN*
C)  GEWERKESPEZIFISCHE VORBEMERKUNGEN
======================================================================

Allgemein

Der Auftragnehmer hat sich vor Arbeitsbeginn über Art und Umfang der Leistung sowie über etwaige Schwierigkeiten zu unterrichten. Der Auftragnehmer haftet für alle Schäden, die durch ihn oder seine Erfüllungsgehilfen dem Auftraggeber oder Dritten bei Gelegenheit der Ausführung des Auftrages zugefügt werden.

Bei alle Arbeiten sind entsprechend die DIN-/VDE-Bestimmungen, die TAB und die Sonderbestimmungen des zuständigen EVU einzuhalten. Bei Erstellung von Bausteckdosen/Bauanschlüssen ist zwingend die VDE 0100 Teil 704 einzuhalten. Für die sachgemäße Anwendung und Beachtung der Unfallverhütungsvorschriften, der Schutz- und Sicherheitsbestimmungen nach den gesetzlichen Vorschriften und denen der Berufsgenossenschaft hat der Auftragnehmer Sorge zu tragen.

Für alle Arbeiten sind Materialien der in der Produktvorgabe aufgeführten Hersteller zu verwenden. Sollte Material erforderlich sei, welches von den aufgeführten Hersteller nicht hergestellt wird, so müssen normgerechte Materialien bester Fabrikate mit VDE- und Firmenkennzeichen verwendet werden. Material ohne Gütezeichen darf nicht montiert werden.

Die genaue Installation ist vor Beginn der Arbeiten mit der Bauleitung des AG abzustimmen.

Für erforderliche Terminabsprache mit dem zuständigen EVU ist AN selbst verantwortlich.

*Hinweis*
An unserem Bürogebäude ist die bestehende Trafostation durch eine leistungsstärkere Station zu ersetzen. Grund hierfür ist u. a. die Erweiterung der Ladeinfrastruktur, der Ausbau der Photovoltaikanlagen sowie die Installation von Windkraftanlagen.

Die erforderlichen Tiefbauleistungen wie Bodenaushub für die nachfolgend beschriebene Station, Herstellung von Fundamenten sowie Wiederverfüllung, werden bauseits nach Vorgabe des AG erstellt.

Sollten Straßensperrungen erforderlich sein um ein Transport- und Kranfahrzeug abzustellen, sind die erforderlichen Anträge durch den AG zu stellen und zu bearbeiten. Enstehende Kosten trägt der AG.

Die Abstimmung zur Einbindung der neuen Station in das Mittelspannungsnetz des Energieversorgers sowie die Abstimmung der Messkonzepte ist durch den AN zu erbringen.

Während der gesamten Umbaumaßnahme ist die Energieversorgung des Bürogebäudes zu gewährleisten. Umschaltarbeiten, die ein Abschalten der Energieversorgung des Bürogebäudes erforderlich machen, sind mit dem AG abzustimmen. In der Regel müssen Abschaltungen vor oder nach den Büroarbeitszeiten bzw. am Wochenende ausgeführt werden.

### 01 Trafostation

#### 01.01 Demontage/Rückkauf

**01.01.010 Bauseitige Station demontieren/entsorgen**
Kompaktstation, bauseits vorhanden, freigeschaltet und aus dem EVU-Netz bereits ausgebunden, in bauseits hergesteller Grube, unter Gestellung von Montagepersonal, Autokran, Tiefbettlader und Zugfahrzeug aus der Grube heben, Station vor Ort fachgerecht zerlegen und abtransportieren / fachgerechte Entsorgung, einschl. An- und Abfahrtkosten
Menge: 1,000 Stck

**01.01.020 Vergütung bauseitige Station**
*** Bedarfsposition ohne GB
Vergütung für die demontierte bauseitige Kompakttrafostation

  Fabrikat  :  Betonbau / Eimers
  Baujahr  :  2014
  MS-Schaltanlage  :  Siemens 8DJH 3 Felder
  Transformator  :  DS-Öl-Transforamtor, Fabrikat SGB 630kVA, Bj. 2014
  NS-Verteilung  :  Gerüst-Bauform

Die Vergütung erfolgt unter der Voraussetzung, dass die o.g. Beton-Kompaktstation in technischer Hinsicht funktionstüchtig, nicht defekt, vollständig aus dem MS-Netz und NS ausgebunden und zur Verladung freigelegt ist.
Menge: 1,000 Stck

#### 01.02 Kompaktstation

**01.02.010 Netzstation in nicht-begehbarer Ausführung**
Netzstation in nicht-begehbarer Ausführung bestehend aus

1,00 Stck. Betonkörper mit wartungsfreier Fassade in Kunstharzreibeputz
  Farbton : ähnlich RAL 7016 Anthrazitgrau
  AbmessungenLxBxH : 3.550 x 2.800 x 2.640 mmm
  Bauhöhe : 1.840 mm (über Erdreich)
  Kompaktstation fugenlos aus einem Guss, Wände eingegossen, aus Stahlbeton,
  NS-seitige Kabeleinführung offen

  Station zur Aufnahme von
  1 Stck. : MS-Schaltanlage
  1 Stck. : NS-Gerüstverteiler
  1 Stck. : Messeinrichtung
  1 Stck. : Transformator

  Der Stationskörper besteht aus hochfestem Stahlbeton mit der Festigkeitsklasse C35/45 und den Expositionsklassen XC4, XF1 und XA1 gem. DIN 1045- 2 EN 206.
  Dispersionsinnenanstrich, Anstrich 1-fach, im Traforaum zusätzlich zur öldichten Betonwanne.
  Dachplatte für Kompaktstation aus Stahlbeton mit zweiseitigem Gefälle.

  2 Stck. : Aluminiumtür, zweiflügelig
  2 Stck. : Aluminiumlüfter
  4 Stck. : Schließzylinder

  vorgenannte Aluminiumteile eloxiert, silber, Oberfläche
  Alu glatt,einschl. CU-Erdungsbändern.
  Die Türfeststeller sind bei 95 Grad einrastend. Die Türen sind mit Schwenkhebelschloss ohne
  Panikeinrichtung sowie Zweipunktverriegelung aus
  Kunststoff ausgestattet. (Schlüssel nur bei Verriegelung abziehbar für 45 mm umstellbarem Profilhalbzylinder)
  2 Stck: Einfachdichtpackung ohne Systemdeckel
  1 Stck.:Baustromdurchführung als Alu-Wellrohr d = 90 mm
  1 Stck: Zusätzliche Nische mit Blechtrennwand und Tür im
  Traforaum der Kompaktstation
  1 Stck: Kabeleinführungsplatte als Kleintierschutz auf der  NS-Seite der Kompakt-Station, ausgeführt als  Kunststoffplatte im Farbton RAL 7011, einschl.Klein- und Befestigungsmaterial fertig montiert in der vorgenannten Station

MS-Schaltanlage, gasisoliert (Clean Air), keine Gasarbeiten bei Montage und Erweiterungen, metallgekapselt, metallgeschottet, wartungsfrei und
klimaunabhängig, minimaler Raumbedarf, typgeprüft, modulares Anlagenkonzept, Verbindung der Blöcke und / oder Felder mit Sammelschienenkupplungen

  Fabrikat : SIEMENS
  Typ : 8DJH blue GIS

  Technische Daten

  Nennspannung : 12/24 kV
  Steh-Kurzzeitstrom : 20/16 kA/1s

  Störlichtbogenprüfstrom
  Klassifizierung : AFL 20 kA/1s
  AFLR 20 kA/1s
  Betriebsströme
  Kabelzweige : 630 A
  Ringzweige : 630 A
  Leistungsschalterfelder : 630 A bzw. 250 A
  Trafozweige : 200 A
  Umgebungsttemperatur : -25°C bis +70°C
  Farbton : Light Basic SN700

  Schutzgrad
  Anlagenbehälter : IP 65
  Primärteil : IP 3X
  NS-Kasten : IP 3X

  Die Anlage ist wie folgt aufgebaut:
  Feld 1 : Einspeisung
  Feld 2 : Einspeisung
  Feld 3 : Übergabe
  Feld 4 : Messung
  Gesamtabmessungen der Anlage:
  Höhe : 1.400 mm
  Breite : 1.890 mm
  Tiefe : 775 mm

1 Stck Anlagenblock mit 2 Stck. Ringkabelabzweig1 Stck. Trafofeld in einem gasgefüllten Anlagenbehälter, nicht erweiterbar,

  Ringfeld bestückt und ausgebaut mit:
  2 Stck. Dreistellungslasttrennschalter mit Sprungantrieb
  EIN-AUS-ERDEN
  mit Einschaltsperre gegen Schalten bei geöffneter Kabelraumabdeckung
        - mit Kabelanschluß über eingeschweißte Außenkonus-Durchführungen 630A
  2 Stck . kapazitiver Spannungsanzeige (VDIS-System)
Trafofeld bestückt und ausgebaut mit:
  1 Sck. Dreistellungslasttrennschalter mit Sprungantrieb
  EIN-AUS-ERDEN
  mit einpolig gekapseltem HH- Sicherungsanbau
  und 3-poliger mech. Auslösung durch die Sicherungen
        - mit Einschaltsperre gegen Schalten bei geöffneter Kabelraumabdeckung
        - mit Kabelanschluß über eingeschweißte Außenkonus-Durchführungen 250A,
        - Grundausstattung :
  1 Sck. kapazitive Spannungsanzeige (VDIS-System)

Anlagenblock in den Feldern:

  -mit Abschließvorrichtung zum Verschließen der Antriebsöffnungen des Dreistellungsschalters - für Vorhängeschloss - für die Funktionen TRENNEN und ERDEN in drei Stellungen: keine Betätigung möglich, nur TRENNEN EIN-AUS möglich, nur ERDEN EIN- AUS möglich,
  -mit Kabeltrageisen und C-Schiene zur Montage von Kabelschellen

3,00 Stck Hilfsschalterblock am Antrieb des Dreistellungsschalters zur Auswertung der Schaltstellung,
  Funktion TRENNEN : 1 S + 1 Ö
  Funktion ERDEN : 1 S + 1 Ö

1,00 Stck Hilfsschalter zur Meldung "HH-Sicherung ausgelöst"

1,00 Stck Auslöser zur elektrischen Fernauslösung des Sprung- Speicher-Antriebs in T-Feldern

2,00 Stck Kurzschluss- und Erdschlussanzeiger Compass B 2.0
  inkl. WEGA 1 für alle Netzarten,
  mit 2x binären Eingängen (z.B. für SF6, HH-Sicherungsfall, ...)
  mit Eingang Pt100 (Temperatursensor)
  mit Grenzwertüberwachung
  mit 4 Ausgangsrelais (potentialfrei, parametrierbar)
  mit RS485/MODBUS-Schnittstelle, Fernmeldekontakt, Rückstellung und Kurzschlussstrom
  mit Richtungserfassung über WEGA (incl.)
  mit Kurzschlussrichtung
  mit Erdkurzschlussrichtung
  mit Erdschlussrichtung wattmetrisch
  mit Erdschlussrichtung Wischerverfahren
  mit Erdschluss Pulsortung, Monitoring:
  I,U,Lastfluss,P/Q/S,cos-phi,Phasenwinkel,Frequenz
  Hilfsenergie benötigt: ja (DC/AC 24...230V

1,00 Stck kapazitives Spannungsanzeigesystem WEGA 1

1,00 Stck Verrechnungsmessfeld in luftisolierter Ausführung mit
  verschraubter Kabelraumabdeckung und verschraubter Niederspannungsnische, einschl. Tragkonstruktion zum Einbau von konventionellen Gießharzwandlern, Montage und Verdrahtung von einem Satz beigestellter Strom- und
  Spannungswandler mit den Abmessungen nach DIN
  42600 Teil 8 und 9 (kleine Bauform), für Anschluss mit
  konventionellen Endverschlüssen vorbereitet

2,00 Stck Erdungsfestpunkte an der Sammelschiene über Kugelbolzen 20mm (bzw. 25mm) und einErdungsfestpunkt am Schaltfeldgerüst mit max. Kurzschlußstrom Ik = 23,7 kA/1s (bzw. 29,7 kA/1s), Anschluss über Innen- und Aussengewinde M12
1,00 Stck Kleinverteiler-Sicherungskasten für Sicherungseinsätze, zur sekundären Absicherung von Spannungswandlern im Messfeld M, mit Plombierbarkeit mit Einbau in der Niederspannungsnische ohne Verdrahtung

1,00 Stck Messfeld mit plombierter Verschraubung

1,00 Satz 3 Stck. Stützerstromwandler, gießharzisoliert, für Innenraum
  schmale Bauform gemäß DIN VDE Teil 8

  Norm : IEC
  Isolationsniveau : 12/28/75 kV
  Frequenz : 50 Hz
  Übersetzung : 100 // 5 /1/1 A
  Kern 1 : 10 VA; 0,2S FS5 mit Zulassung
  Kern 2 : 5VA; 0,2S FS5
  Kern 3 : 5VA; 5P20
  Ith : 20 kA/1 sec.
  einschl. Konformitätserklärung mit erweitertem Prüfprotokoll
  Ersatz für Eichgebühr incl. Eichschein mit Fehlerverzeichnis

3 Stck.  einpolig isolierte Spannungswandler, gießharzisoliert, für Innenraum, schmale Bauform gemäß DIN VDE Teil 9
  Norm : IEC
  Isolationsniveau : 12/28/75 kV
  Frequenz : 50 Hz
  10000:V3 // 100:V3 /100:V3/
  100:V3 V
  Übersetzung :
  Wicklung 1 : 15 VA; 0,2 mit Zulassung
  Wicklung 2 : 0-15 VA; 0,2/3P
  Wicklung 3 : 100VA; 3P
  Ith : 20 kA/1 sec.
  mit Konformitätserklärung mit erweitertem Prüfprotokoll
  Ersatz für Eichgebühr incl. Eichschein mit
  Fehlerverzeichnis
  MS-Wandlersatz liefern
5,00 Satz Kabelschellen

1,00 Satz Betätigungshebel für einen Drehhebelantrieb
1,00 Stck Schaltschrankschlüssel
1,00 Stck MS-Schaltanlage vormontierein, einschl. Anfertigung
  und Montage des Grundrahmens
Menge: 1,000 Stck

**01.02.020 BKST UK2600 35X Flachverblender**
*** Bedarfsposition ohne GB
Riemchenverblendung für die der Fassade der vorbeschriebenen Kompakt-Station UK2600-35X
Menge: 1,000 Satz

**01.02.030 BKST UK2600 35X lackierte Türen / Lüfter**
*** Bedarfsposition ohne GB
Türen und Lüftungselemente lackiert in einem RAL-Farbton (keine Signal-, Metallic- oder Sonderfarben) nach Wahl des Kunden für die vorbeschriebenen Kompakt-Station UK2600-35X
Menge: 1,000 Satz

**01.02.040 Hauff Systemdeckel HSI150 D3/58**
System-Einsatz für Dichtpackung mit Schraub- oder Schnappverschluss, zur Herstellung eines druckwasserdichten Anschlusses bis 2,5 bar, mit Thermomuffe für drei Kabel
bis d = 58 mm, liefern und montieren
Menge: 2,000 Stck

**01.02.050 Tieflader-Transport (EC/BKST)**
Transport- und Frachtkosten mit Tiefladerfahrzeug zur Lieferanschrift / Baustelle für die vorgenannte Station, ohne Abladung vom Transportfahrzeug
Menge: 1,000 Stck

**01.02.060 Ausrichten BKST**
Aufstellung der Kompaktstation an Ort und Stelle einschl. Einmessung und Ausrichtung entsprechend dem uns übergebenen Lageplan und Unterlagen bzw. entsprechend Ihren Vorstellungen
Menge: 1,000 Stck

**01.02.070 Autokran 100to.**
Autokraneinsatz, Hebeklasse 100 to. mit einer max. Kranausladung von 9 m, einschl. An- und Abfahrtkosten des Autokrans und Nebenkosten wie Begleitfahrzeug

Mehrkosten für einen Autokran mit größerer Auslage bzw. größerer Hebeklase, die auf unübliche örtliche Gegebenheiten zurückzuführen sind, fallen dem AG zur Last.
Menge: 1,000 Stck

**01.02.080 Strassensperrung**
Evtl. erforderliche Absperrungen zum Personenschutz oder Straßensperrungen für das Aufstellen und Betreiben des Autokrans sowie die Beantragung und Bearbeitung einer evtl. erforderlichen Straßensperre.

Sollte Absperrmatrerial wie Baken, etc, erforderlich sein, werden diese in Absprache mit dem AN durch den AG gestellt.
Menge: 1,000 St

#### 01.03 Schutztechnik

**01.03.010 QU-Schutzschrank MR4A kompl.**
Niederspannungs-Verteilung aus Stahlblech, fabrikfertig ausgeführt in Schrankbauform für Wandmontage, mit Rückwand und Tür, sämtliche Außenverkleidungen sind durch eine Pulverbeschichtung mit Einbrennlackierung dauerhaft geschützt, Schutzklasse I, Schutzart IP 55 bei geschlossener Tür, Farbton der Schaltanlage RAL 7035

Schaltschrank mit Schutzrelais, Messgerät und Vorsicherungen, insgesamt bestehend aus:

1 Stck. Schaltschrank zur Aufnahme des Schutzrelais: Rittal
 2 Stck. Motorschutzschalter: 0,63 A
1 Stck. Schutzrelais mit Entkupplungsschutz-Funktion und  Kommunikationsschnittstelle: WoodwardMRA4-2A0ATA
1 Stck. Ethernet-Switch

1 Stck. Multimessgerät mit Kommunikationsschnittstelle: Janitza  UMG604
5 Stck. Geräteschutzschalter: 6A
1 Satz Klemmleisten, Verdrahtungskanal und Schaltschrankzubehör
 1 Pschl. Planung, anteilige Dokusowie Parametrierung des Schutzrelais und Schutzprüfung

vorgenannter Schaltschrank komplett bestückt, ausgebaut und verdrahtet, einschl. Klein- und Befestigungsmaterialien, sowie aller erforderlichen Klemmleisten und der kompletten internen Verkabelung, betriebsfertig in der Station montieren
Menge: 1,000 Stck

**01.03.020 USV 230VAC / 24VDC 80Ah VDS SCHNEIDER**
Batteriegepufferte Gleichstromversorgung nach dem Bereitschafts-Parallel-Prinzip, gewährleistet mit einer Bleibatterie eine zeitbegrenzte, sichere Aufrechterhaltung der Gleichspannungsversorgung, VDS anerkannt

Eingangsspannung:  230 V A
Eingangsstrom: 12 A
Ausgangsspannung:  24V DC
Batteriekapazität:  80 Ah
Schutzklasse:  IP31
Fabrikat: J. Schneider
Typ: Akkutec 2412C-80 VDS

liefern und in der Station montieren, einschl. Zuleitung und Abgangskabel bis auf Klemmleiste angeschlossen
Menge: 1,000 Stck

#### 01.04 Zubehör

**01.04.010 HH Sicherung 10kV 125A 80N**
HH-Sicherung Reihe 10, 125 A nach DIN 43625, Teilbereichssicherung, liefern und einsetzen
Menge: 6,000 Stck

**01.04.020 Wandhalterung für HH Reservesicherung**
Wandhalterung zur Ablage der HH-Reservesicherungen in der Station liefern und montieren
Menge: 1,000 Satz

**01.04.030 Spg Prüf. 2 teilig Außen PHE 6 20kV**
Spannungsprüfer mit elektronischer, optischer und akustischer Anzeige, auch bei Niederschlägen verwendbar, mit Eigenprüfvorrichtung, zweiteilig, mit Wandhalterung

  Fabrikat:  Dehn
  Typ:PHE4 6 20 S
  Nennspannung:  6-20 kV
  Norm:  VDE 0682-411

  liefern und montieren
Menge: 1,000 Stck

**01.04.040 Erdungsgarnitur d20 M12 (Bajonettver.) 6kg**
Dreipolige Erdungs- und Kurzschließvorrichtung für Kugelfestpunkte d=20 mm phasenseitig Kugelkopfhaube starr, Spindel mit Querstift (Bajonett) erdseitig Erdanschlußkabelschuh mit Flügelmutter M12 einschl. Wandhalterung liefern und montieren
Menge: 1,000 Stck

**01.04.050 Erdungsstange 1000mm (Bajonett)**
Erdungsstange, einteilig nach VDE 0683 Teil 1 bzw. 100, für Spindel mit Querstift, (Bajonettverriegelung)

  Fabrikat  : Dehn
  Länge  : 1.000 mm

einschl. Wandhalterung liefern und montieren
Menge: 1,000 Stck

**01.04.060 Schildersatz 4 Türen**
Warn- und Hinweisschilder für die Station, bestehend aus:

  4 Stck. Kombi-Schild für Türen nach VDE 0105
  1 Stck. Vorschriften nebst Ausführungsregeln für
  den Betrieb von Starkstromanlagen
  1 Stck. Schild Erste Hilfe bei Unfällen
  1 Stck. Merkblatt Brandbekämpfung
  1 Stck. Schild 5 Sicherheitsregeln
  2 Stck. Schild "Nicht schalten"
  2 Stck. Schild "Es wird gearbeitet"
  2 Stck. Schild "Vorsicht Rückspannung"
  2 Stck. Schild "Achtung, geerdet und
  kurzgeschlossen"
  1 Stck. Schild "ZEP", zentraler Erdungspunkt
  4 Stck Schilder für die Beschriftung der Schaltanlagen
  mit Texten nach Vorgabe des AG

liefern und anbringen
Menge: 1,000 Stck

**01.04.070 Feuerlöscher CO2 5kg**
*** Bedarfsposition ohne GB
Kohlendioxid-Feuerlöscher, konzipiert und zugelassen nach DruckbehV und EN 3, mit Wandhalterung Typ C5-H2, Bauart K5, Leistungsklasse 89 B,  für MS-Schaltanlagen bis 20 kV, Inhalt : 5 kg,

liefern und montieren
Menge: 1,000 Stck

**01.04.080 LED Akkuscheinwerfer**
LED-Nothandscheinwerfer inkl. Wandhalter u. Netzkabel, Gehäuse aus Polycarbonat schwarz, Leuchtmittel 5,5W Halogenglühlampe + 8 Power LED weiß, mit Blei-Akku 6V/4,0Ah, Ladespg. 230 V AC, Schutzart IP54,
liefern und montieren
Menge: 1,000 Stck

**01.04.090 Stahlblech Platten für UK26xx**
Aufbauplatten, bestehend aus 4 Stck. Einzelplatten montiert auf je einem Türflügel, zur Aufnahme des Zubehörs, einschl. Klein- und Befestigungsmaterial, ohne Haltevorrichtungen (Lieferumfang der Zubehörteile) 1 Stck. Platte mit Schaltplantasche aus Kunststoff,
liefern und montieren
Menge: 1,000 Satz

**01.04.100 Übersichtsschaltplan**
Übersichtsschaltplan, heißlaminiert in Folie, 1-polige Darstellung der MS-Schaltanlage, liefern und montieren
Menge: 1,000 Stck

#### 01.05 Stationsausbau

**01.05.010 MS Gerüst BKST Steckertechnik**
Mittelspannungs-Anschlußkonstruktion für Steckeranschlusstechnik, ausgebaut mit 1 Stck. Kabelhalteeisen einschl. der erforderlichen Kabelschellen mit Gegenwanne zur Kabelbefestigung,
liefern und montieren
Menge: 1,000 Stck

**01.05.020 NS Gerüst 1000kVA BKST f. Klemmen**
Niederspannungs-Anschlußkonstruktion für eine Transformatornennleistung von 1000 kVA, für Anschlussklemmen ausgebaut mit 1 Stck. Kabelhalteeisen einschl. der erforderlichen Kabelschellen mit Gegenwanne zur NS-Kabelbefestigung,
liefern und montieren
Menge: 1,000 Stck

**01.05.030 MS Kabelbrücke Trafof. >Messfeld WS >EV 50mm²**
MS-Kabelbrücke bestehend aus:

  1 Satz Mittelspannungskabel N2XSY 1x50RM/16 in
  dreiadriger Verlegung zwischen dem Trafofeld
  und dem Messfeld
  3 Stck. Winkelstecker SF6-Schaltanlagen 250A
  3 Stck. Innenraumendverschluss

 liefern, verlegen, bündeln und betriebsfertig montieren
Menge: 1,000 Stck

**01.05.040 MS-Kabel Messfeld->Trafo EV->WS 50mm² me**
MS-Kabelverbindung bestehend aus:

  1 Satz Mittelspannungskabel N2XSY 1x50RM/16 in
  dreiadriger Verlegung zwischen dem Messfeld
  und dem Transformator
  3 Stck. Innenraumendverschlüsse
  3 Stck. Winkelstecker 250 A mit Metallgehäuse
  für Trafo-Steckanschluss

  liefern, verlegen, bündeln und betriebsfertig montieren
Menge: 1,000 Stck

**01.05.050 NS Kabel 1000kVA BKST UK2000 UK2200**
NS-Kabelverbindung für eine Transformatorleistung von 1000 kVA bestehend aus:

  4x3x NSGAFÖU 1x240 mm², L1-L3
  4x1x NSGAFÖU 1x240 mm², N

in mehradriger Verlegung zwischen der Niederspannungsseite des Transformators und dem NS-Gerüst liefern, bündeln und betriebsfertig anschliessen
Menge: 1,000 Stck

**01.05.060 Mitnahmeschaltung MS/NS Seite L Tri BKST**
Mitnahmeschaltung - Trafoüberwachung / Verriegelung von Trafo, MS-Schalter und Niederspannungs-LeistungsSchalter, bestehend aus:
  6m  NYCY 5x1,5/1,5mm² zwischen MS-Trafofeld
  und NS-Einspeiseschalter
  6m  NYCY 7x1,5/2,5mm² zwischen NS-Einspeiseschalter
  und Trafo
  4m  Kupa-Rohr Pg16 in offener Verlegung

einschl. erforderlichem Klein- und Befestigungsmaterial, liefern, verlegen und anschließen
Menge: 1,000 Stck

**01.05.070 2D Klemme mit Kugelb.-Haube 800 1000kVA**
Transformator-Anschlussklemmen

  Fabrikat : Pfisterer
  Typ  : 2DIREKT

Vierleiterklemme für Trafokerzen mit einem Nennstrom von 2000 A, Bolzen M42x3 4x35-240mm², mit Sonder-Abdeckhauben als Berührungsschutz gegen gefährliche Körperströme, einschl. Kugelbolzen mit Klappe für Haube, für eine Transformatorleistung von 800-1000 kVA, Schutzart IP20, auf der NS-Seite des Transformators liefern und am Transformator montieren
Menge: 1,000 Satz

#### 01.06 Erdungsanlage

**01.06.010 Innenerdung Kompaktstation**
Innenraum-Erdungsanlage für die Kompakt-Station (nicht begehbar), aus Starkstromkabel NYY-J 1x70 mm² innerhalb des MS- und des NS-Schaltanlagenraums und der Trafokammer, zum Erden der einzelnen Anlagenteile, betriebsfertig liefern, verlegen und anschließen, den VDE-Vorschriften bzw. den EVU-Bedingungen entsprechend
Menge: 1,000 Stck

**01.06.020 Trennstelle 10 Anschlüsse**
Erdungstrennstelle bestehend aus einer Stützergruppe und einer Kupferschiene mit Anschlussmöglichkeiten für 10 Leitungen mit Lochkabelschuhen, einschl. Befestigungsmaterial liefern und montieren
Menge: 1,000 Stck

**01.06.030 Außenerde BKST Kupferseil 70mm² oder Bandeisen**
Außenerdungsanlage für eine Kompakt-Station, als Ringerde um die Station sowie im Schwenkbereich der Stations-Außentüren, bestehend aus:

  1 Stck. verzinntes Kupferseil Cu 1x70 mm² oder Bandeisen 30 x 3,5 mm verzinkt, 0,6 m tief im Erdreich verlegt, ohne  Erdarbeiten
  1 Satz Verbindungsmaterial für den Anschluß des Tiefenerders
  1 Stck. Klemmen und Verbinder für das Seil / Eisen
  1 Satz Korrosionsschutzbinde

liefern, verlegen und anschließen
Menge: 1,000 Stck

*Hinweis: ---Erdungsanlage Standard---*

*Hinweis: ---Erdungsanlage für 2 Türen---*

*Hinweis*
Die Erdungsanlage wird mittels Tiefenerder errichtet, es werden Staberder in nicht sichtbares Erdreich eingetrieben. Der AG gibt nach Vorgabe des AN das Grundstück vor den erforderlichen Arbeiten entsprechend frei.
Um Schäden zu vermeiden und eine Ortung aller Anlagen und Einrichtungen zu ermöglichen wird der AG frühzeitig entsprechende Dokumentation und Pläne beibringen.

**01.06.040 Tiefenerder verzinkt 1500mm d=20**
Tiefenerder als Mittelspannungsschutz- und Niederspannungs-Betriebserde, Durchmesser 20mm aus verzinktem Stahl, Stablänge 1.500 mm, liefern und fachgerecht eintreiben (Bedarf nach Aufmaß, da örtliche Bodenverhältnisse ausschlaggebend sind), es muss ein Erdübergangswiderstand kleiner 2 Ohm erreicht werden
Menge: 30,000 m

**01.06.050 Tiefenerder V4A 1500mm d=20**
*** Bedarfsposition ohne GB
Tiefenerder als Mittelspannungsschutz- und Niederspannungs-Betriebserde, Durchmesser 20mm aus Edelstahl V4A, Stablänge 1.500 mm, liefern und fachgerecht eintreiben (Bedarf nach Aufmaß, da örtliche Bodenverhältnisse ausschlaggebend sind) Es muss ein Erdübergangswiderstand kleiner 2 Ohm erreicht werden.
Menge: 1,000 m

**01.06.060 Erdungsmessprotokoll**
Erdungsprotokoll mit Lageplan erstellen und dem Bauherrn aushändigen
Menge: 1,000 Stck

#### 01.07 Beleuchtung

**01.07.010 Beleuchtung BKST 3x9,5W LED Türkon. 2x KombiFI**
Beleuchtungsinstallation für Kompakt-Stationen in den Anlagenräumen, bestehend aus:

  3 Stck. LED-Feuchtraumleuchte9,5 W, 900 lm, 4000K,  IP65
  2 Stck.FI/LS-Kombischutzschalter 16A, 30mA
  1 Stck.Sicherung DII E27 3-polig, 16 A
  4 Stck. Türpositionsschalter
  1 Stck. AP-Steckdose mit Klappdeckel
  1 Stck. Reiheneinbau-Steckdose

einschl. Leitungsverbindungen, sowie Klein- und Befestigungsmaterial liefern und montieren
Menge: 1,000 Stck

#### 01.08 Transformator

**01.08.010 BEZ Her AA0AK 10kV/04kV uk6 1000kVA OD-10**
Drehstrom-Öl-Transformator, Ausführung nach EN60076, EN 50588-1, Farbe RAL 7033, in Hermetikausführung für Innenraumaufstellung,Ölselbstkühlung durch Rippenkessel, genormte Hoch- und Niedervoltdurchführungen, Ölablassvorrichtung, Fahrgestell mit umstellbaren Transportrollen, für Längs- und Querfahrt nach DIN, Schutzart IP00
Verluste gemäß EU-Ökodesign-Richtline Stufe 2 : ohne Toleranz AA0AK

  Fabrikat:  BEZ oder vergleichbar
  Typ:  aTOHn
  Nennspannung primär: 10 kV
  Nennspannung sekundär: 400 V
  Nennleistung:  1000 kVA
  Schaltgruppe:  Dyn 5
  Kurzschlussspannung: 6 %
  Anzapfungen:  +/-2x2,5%
  Leerlaufverluste: 693 W
  Kurzschlussverluste: 7600 W
  Schutzart:  IP00
  Wicklungsmaterial: Al
  Kühlungsart:  ONAN
  Isolierstoffklasse:A/A
  Umgebungstemperatur: 40°C

liefern und montieren
Menge: 1,000 Stck

**01.08.020 BEZ Außenkonusdurchführungen**
OS-Außenkonus-Steckdurchführungen nach EN 50180 P2
Menge: 1,000 Satz

**01.08.030 BEZ 2 Kontakt-Thermometer**
Zeiger-Thermometer mit 2 Kontakten für Drehstrom-Öl-Transformatoren, Ansprechpunkte für Warnung und Auslösung bei 80 /90°C
Menge: 1,000 Stck

**01.08.040 Si Gu Cube Trafolager bis 4,6 to GesGew.**
SiGuCube Transformatorenlager, Vibrations- und Geräuschdämpfer mit V2A-Gewindebolzen M16 x 30, für Transformatoren mit Gesamtgewicht bis 4.600 kg, liefern und unter dem Trafo anstelle der Rollen montieren
Menge: 1,000 Satz

#### 01.09 Messeinrichtung

**01.09.010 Messeinr. (RWE Gr. 1)**
EVU-Messeinrichtung bestehend aus:

  1 Stck.Zählerwechselschrank Gr. 1
  1 Stck.Zählertafel zur Aufnahme der vom EVU-beigestellten Zähler
  1 Stck.Telefonsteckdose für Datenfernabfrage
  1 SatzMessleitungen vom Messfeld zum Zählerschrank einschl. beidseitigerAnschlussarbeiten
  1 Satz  KuPa-Rohr, Kabelkanal, Kleinteile zur Verlegung der Messleitungen
  1 Satz  Klein- und Befestigungsmaterial
  liefern und montieren
Menge: 3,000 Stck

#### 01.10 NS-Schaltgerüst

**01.10.010 NS-Schaltgerüst**
NS-Schaltgerüst bestehend aus:

1,00 Stck Niederspannungs-Verteilung auf verzinkter Stahlblech- Aufbauplatte, mit verzinktem Profilschienenhaltegerüst zum Abfangen der Kabel, Lieferform als komplett Einheit

  Höhe : 1.300 mm
  Breite : 2.600 mm
  Tiefe : 300 mm

1,00 Stck Stahlblechblende Breite ca. 840 mm einschl. Klemmleiste, mit Blende geschraubt, ggf. mit Stütze
  zur Aufnahme von Messgeräten (optional) und
  Sicherungen für Kleinabgänge, einschl. Klemmleiste
  für 2 Satz EVU-Messwandler, Klemmen, Hutschiene,
  Verdrahtungskanal usw.

1,70 m  Haupt-Sammelschienensytem aus Kupfer, montiert auf Sammelschienenträgern und Niederspannungsstützern
  Polmittenabstand 185 mm
  Querschnitt L1-L3 : 1x100x10 mm
  Querschnitt N : 1x100x10 mm
  Querschnitt PE : 1x40x10 mm
  Nennstrom (Icu) : 1.500 A

  Einspeisung Transformator

1,00 Stck Niederspannungs-Leistungsschalter für Anlagen- und
  Kabelschutz, 3-polig, in Festeinbautechnik, mit
  thermomagnetischem Auslöser

  Fabrikat : EATON
  Typ : NZMN4-AX1600
  Nennstrom : 1600 A
  Schaltvermögen : 50 kA
  Überlastauslöser einstellbar : 800-1600 A
  unverzögerter Kurzschlussauslöser : 3200-19200 A

  liefern und montieren

1,00 Stck Normal-Hilfsschalter, 1 Schließer, schaltet mit
  den Hauptkontakten, liefern und am Leistungsschalter
  montieren, einschl. Verdrahtung

1,00 Stck Normal-Hilfsschalter, 1 Öffner, schaltet mit
  den Hauptkontakten, liefern und am Leistungsschalter
  montieren, einschl. Verdrahtung

1,00 Stck Arbeitsstromauslöser für NZM 4 zur unverzögerten
  Abschaltung des Lasttrenn- bzw. Leistungsschalters
  liefern und montieren

1,00 Stck Tunnelklemme für den Anschluss des Schalters mit
  Kabel bis 4x240mm², max. Nennstrom 1400A, für eine
  Schalterseite (3-polig), liefern und montieren

1,00 Stck EQUES®185Power Adapter Fabrikat WÖHNER, zur
  schnellen und einfachen Montage von Leistungsschaltern auf Sammelschienen mit
  Polmittenabstand 185mm, für alle marktüblichen
  Leistungsschalter Breite 300mm bis zu 1600A, mit
  Berührungsschutzabdeckung liefern und montieren
  Abgang Bezug ohne Messung

1,00 Stck NH-Sicherungslastschaltleiste, 1-polig schaltbar, DELTA-Kontakt zum Aufbau auf 3-poliges
  Sammelschienensystem mit 185mm Mittenabstand, mit Schraubanschluss 4 x M12, mit zusätzlicher
  Anschlussraumabdeckung
  Fabrikat : Jean-Müller
  Typ : SL3-3X2/1250/HA
  Größe : 2xNH3
  Nennstrom : 1250 A
  liefern und montieren

  Abgang Ladesäulen inkl. Messung

1,00 Satz Mess-Stromwandler, bauseitige Beistellung durch das
  EVU montieren, einschl. Lieferung und Montage von
  drei Cu-Laschen zur Montage der Wandler im Sammelschienenzug mit plombierbarer Abdeckung

3,00 Stck Aufsteck-Stromwandler für eine max. Betriebsspannung Um 0,72kV, Nenn-Frequenz 50 Hz,
  Isolierstoffklasse E
  Fabrikat : MBS
  Typ : EASK
  Übersetzung : 1000/5 A
  Leistung : 10 VA
  Klasse : 0,5
  liefern und montieren

5,00 Stck NH-Sicherungslastschaltleiste, 3-polig schaltbar, DELTA-Kontakt zum Aufbau auf 3-poliges
  Sammelschienensystem mit 185mm Mittenabstand, mit Schraubanschluss M12
  Fabrikat : Jean-Müller
  Typ : SL2-3x3/3A
  Größe : NH2
  Nennstrom : 400 A
einschl. Anschlussraumabdeckung liefern und montieren
  Abgang Wärmepumpe

1,00 Stck Montageplatte zur Befestigung des Lasttrennschalters
  vor dem Sammelschienensystem
  Breite : 280mm
  Höhe : 600mm

einschl. Ausschnitt für Sammelschiene sowie Klein- und Befestigungsmaterial
1,00 Stck NH-Sicherungs-Lasttrenner nach EN60947-3, 3polig,zum Aufbau auf eine Montageplatte, einschl. Anschlussmaterial oberhalb des Trenners und mit
  Universalanschluss M10 x 25 unten

  Fabrikat : Jean Müller
  Typ : KETO 2-3F
  Größe : 2
  Nennstrom : 400 A
  liefern und montieren

1,00 Satz Kupferschienen, 3-polig, am Schaltgerüst bzw in der
  Verteilung, oberhalb, an einem Schaltgerät mit
  Nennstrom 630A, zum Anschluss an das
  Sammelschienensystem, anfertigen, einschl. dem
  erforderlichen Klein- und Befestigungsmaterial liefern
  und montieren

1,00 Satz Mess-Stromwandler, bauseitige Beistellung durch das
  EVU montieren, einschl. Montagematerial bestehend
  aus:
  3 Stck. Giessharzstützer
  3 Stck. Cu-Laschen
  1 Stck. plombierbare Abdeckung aus Plexiglas
  1 Satz Stehbolzen sowie
  Klein- und Befestigungsmaterial, liefern und am Einspeiseschalter bzw. Leiste montieren

2,00 Stck Abdeckungen aus Plexiglas (Polycarbonat) 3 mm
  stark, rechteckige Abdeckplatte mit Abwinkelungen zur
  U-Form, bis 0,3 m² Gesamtfläche, einschl. Herstellen
  und montieren der Halterungen, einschl.
  Befestigungsmaterialien sowie
  Spannungspfeil-Aufkleber, liefern und montieren
  einschl. erforderlichem Klein- und Befestigungsmaterial

  Schutz und Kleinabgänge

1,00 Satz Kombiableiter Typ 1 + Typ 2, 1-polig, mit integrierter
  Vorsicherung, als Satz für TN(C)-S Netz, mit
  Defektanzeige und Fernmeldekontakt
  Fabrikat : Dehn
  Typ : DVCI 1 255 FM
  Dauerspannung max : 255 V
  Anzahl : 4 Stck.

  einschl. Kammschiene / Erdungsbügel liefern und
  montieren

1,00 Stck Kondensatorgerät 230V 50/60Hz für eine
  Mitnahmeschaltung in Verbindung mit dem
  Arbeitsstromauslöser an einem NS-Leistungsschalter
  liefern und montieren
4,00 Stck Leitungsschutzschalter für Hutschienenmontage, 1- polig, 230/400 V, IP20, nach EN 60898, EN 60947-2, mit Schraubanschlüssen
  Fabrikat : SIEMENS
  Typ : SENTRON 5SY
  Bemessungsstrom : 6 A
  Charakteristik : B
  Schaltvermögen : 10 kA
  liefern und montieren

1,00 Satz Klemmleisten und anlageninterne Verdrahtung der
  vorgenannten Komponenten

1,00 Stck NS-Schaltgerüst betriebsfertig in der Kompaktstation
  montiert, komplett bestückt, ausgebaut und
  verdrahtet, einschl. Klein- und Befestigungsmaterial, Draht, Kabelabfangschiene etc., jedoch ohne weiteres
  Sicherungszubehör
Menge: 1,000 Stck

#### 01.11

**01.11.010 Gemeinkosten Anlage E-Plan**
Gemeinkosten für:

Planung und Projektabwicklung, Bauablaufplanung, Qualitätssicherung, betriebsfertige Übergabe der von uns gelieferten Anlage bzw. Anlagenteile an den AG/Kunden (jedoch ohne Inbetriebnahme), sowie die Erstellung der Dokumentationsunterlagen für die durch den Angebotsumfang umgrenzte Anlage bzw. Anlagenteile im System E-Plan, bestehend aus:

Projektübersicht, Stücklisten mit Herstellerangabe und Typenbezeichnung, Grundriss der gelieferten Stationen bzw. Betonkörper, Aufbauzeichnungen, Stromlaufpläne in 1-poliger und in 3-poliger Darstellung einschl. zugehöriger Klemmenpläne
Menge: 1,000 Stck

**01.11.020 Inbetriebsetzung mit Einweisung Kundenpers.**
Inbetriebsetzung der gelieferten Anlage bzw. Anlagenteile mit dem technischen Personal des Auftraggebers, ohne etwaige Ein-/Anbindung an übergeordnete Systeme oder sonstiger Software-/Parametrierungsleistungen, einschl. Einweisung des Betriebs- bzw. Bedienpersonals und Übergabe der gelieferten Anlage an den AG/Kunden, Ausführung in normaler Arbeitszeit
Menge: 1,000 Stck

### 02 NSHV

#### 02.01 NS-Schaltanlage

**02.01.001 NS-Schaltanlage**
NS-Schaltanlage bestehend aus:

Niederspannungs-Verteilung aus Stahlblech,
fabrikfertig ausgeführt in Mehrfach-Schrankbauform
für Reihenaufstellung, mit Rückwand, Dachblech, Türen und abnehmbaren Seitenwänden für eine seitliche Erweiterung;
tauchgrundiert, Außenverkleidungen pulverbeschichtet
mit Strukturlackierung, Schutzklasse I, Schutzart IP 55 bei geschlossenen Türen und nicht angehobenem Schaltschrankdach, Farbton der Schaltanlage RAL 7035

Fabrikat :
Typ :

Gesamtabmessung der Schaltanlage

  Höhe : 2.000 mm
  Breite : 3.200 mm
  Tiefe : 600 mm
Feld 1
1,00 Stck Schaltschrank, 2-türig wie zuvor beschrieben, Breite :
  1.200 mm, einschl. Kabelabfangschiene und Schaltplantasche

1,00 Stck Seitenwand für einen Schaltschrank, Höhe
  2.000 mm, Breite 600 mm
1,20 m Haupt-Sammelschienensytem aus Kupfer, typgeprüft
  nach IEC 439/EN 60439-1, montiert auf Sammelschienenträgern und Kombiwinkeln
  Polmittenabstand 185 mm
  Querschnitt L1-L3 : 1x80x10 mm
  Querschnitt N : 1x80x10 mm
  Querschnitt PE : 1x40x10 mm
  Nennstrom (Icu) : 1.250 A
  Stoßstrom (Ipk) : 158 kA
  Kurzzeitstrom (Icw) : 71,8 kA
1,00 Stck Montageplatte zur Befestigung von Hutschienen
  oberhalb des Sammelschienensystem
  Breite : 1100mm
  Höhe : 500mm

  einschl. Ausschnitt für Sammelschiene sowie Klein- und Befestigungsmaterial
1,00 Stck Schaltanlagensockel, 1 teilig, als geschweißte
  Stahlkonstruktion aus Stahlprofilen zur Verstärkung
  unterhalb des Feldes, Bauhöhe 150mm, für
  die Aufstellung eines NS-Feldes Breite 1200mm. Tiefe
  600mm
  -mit Grundanstrich
  -mit Fertiglackanstrich (keine Metallicfarbe)
  -mit Klein- und Befestigungsmaterial liefern und montieren
  Abgang Mieter

4,00 Stck NH-Sicherungslastschaltleiste, 3-polig schaltbar zum
  Aufbau auf 3-poliges Sammelschienensystem mit
  100mm Mittenabstand, mit Universalanschluss M8/2xM5

  Fabrikat : Jean-Müller
  Typ : SL00-3x3
  Größe : NH00
  Nennstrom : 160 A
  einschl. Adapter für Sammelschiene PM 185mm und
  Anschlussraumabdeckung liefern und montieren
12,00 Stck NH-Sicherungseinsatz
  Nennspannung : 400 V
  Größe : NH00
  Nennstrom : 63 A

  liefern und einsetzen
1,00 Stck Montageplatte zur Befestigung des
  Sicherungslasttrennschalters vor dem
  Sammelschienensystem,

  Breite : 270mm
  Höhe : 600mm
  einschl. Klein- und Befestigungsmaterial

1,00 Stck NH-Sicherungs-Lasttrenner nach EN60947-3, 3polig, zum Aufbau auf eine Montageplatte, einschl. Anschlussmaterial oberhalb des Trenners und mit
  Universalanschluss M10 x 25 unten

  Fabrikat : Jean Müller
  Typ : KETO 2-3F
  Größe : 2
  Nennstrom : 400 A
  liefern und montieren
1,00 Stck Abdeckungen aus Plexiglas (Polycarbonat) 3 mm
  stark, rechteckige Abdeckplatte mit Abwinkelungen zur
  U-Form, bis 0,3 m² Gesamtfläche, einschl. Herstellen
  und montieren der Halterungen, einschl.
  Befestigungsmaterialien sowie
  Spannungspfeil-Aufkleber, liefern und montieren
  einschl. erforderlichem Klein- und Befestigungsmaterial
1,00 Satz Mess-Stromwandler, bauseitige Beistellung durch das
  EVU montieren, einschl. Montagematerial bestehend aus:
  3 Stck. Giessharzstützer
  3 Stck. Cu-Laschen
  1 Stck. plombierbare Abdeckung aus Plexiglas
  1 Satz Stehbolzen

  sowie Klein- und Befestigungsmaterial, liefern und am
  Einspeiseschalter bzw. Leiste montieren

Einspeisung von BKST

  1,00 Stck NH-Sicherungslastschaltleiste, 1-polig schaltbar, DELTA-Kontakt zum Aufbau auf 3-poliges
  Sammelschienensystem mit 185mm Mittenabstand, mit Schraubanschluss 4 x M12, mit zusätzlicher
  Anschlussraumabdeckung

  Fabrikat : Jean-Müller
  Typ : SL3-3X2/1250/HA
  Größe : 2xNH3
  Nennstrom : 1250 A
  liefern und montieren
6,00 Stck NH-Sicherungseinsatz
  Nennspannung : 400 V
  Größe : NH3
  Nennstrom : bis 630 A
  liefern und einsetzen
1,00 Satz Kombiableiter Typ 1 + Typ 2, 1-polig, mit integrierter
  Vorsicherung, als Satz für TN(C)-S Netz, mit
  Defektanzeige und Fernmeldekontakt
  Fabrikat : Dehn
  Typ : DVCI 1 255 FM
  Dauerspannung max : 255 V
  Anzahl : 4 Stck.

  einschl. Kammschiene / Erdungsbügel liefern und
  montieren
3,00 Stck Aufsteck-Stromwandler zur Regelung eines Speicher
  für eine max. Betriebsspannung Um 0,72kV, Nenn- Frequenz 50 Hz, Isolierstoffklasse E
  Fabrikat : MBS
  Typ : ASK
  Übersetzung : 1250/5 A
  Leistung : 15 VA
  Klasse : 0,5
  liefern, montieren und bis auf Klemmleiste oberhalb
  des Messfeldes Verdrahten

Messung und Abgang Bestandsverteilung
1,00 Satz Mess-Stromwandler, bauseitige Beistellung durch das
  EVU montieren, einschl. Lieferung und Montage von
  drei Cu-Laschen zur Montage der Wandler im
  Sammelschienenzug mit plombierbarer Abdeckung
1,00 Stck NH-Sicherungslastschaltleiste, 1-polig schaltbar, DELTA-Kontakt zum Aufbau auf 3-poliges
  Sammelschienensystem mit 185mm Mittenabstand, mit Schraubanschluss 4 x M12, mit zusätzlicher Anschlussraumabdeckung

  Fabrikat : Jean-Müller
  Typ : SL3-3X2/1250/HA
  Größe : 2xNH3
  Nennstrom : 1250 A
  liefern und montieren
6,00 Stck NH-Sicherungseinsatz
  Nennspannung : 400 V
  Größe : NH3
  Nennstrom : bis 630 A
  liefern und einsetzen
Feld 2
1,00 Stck Schaltschrank, 2-türig wie zuvor beschrieben, Breite :
  1.000 mm, einschl. Kabelabfangschiene und
  Schaltplantasche
1,00 Stck Anreihsatz für einen VX25-Schaltschrank
1,00 m Haupt-Sammelschienensytem aus Kupfer, typgeprüft
  nach IEC 439/EN 60439-1, montiert auf Sammelschienenträgern und Kombiwinkeln
  Polmittenabstand 185 mm
  Querschnitt L1-L3 : 1x80x10 mm
  Querschnitt N : 1x80x10 mm
  Querschnitt PE : 1x40x10 mm
  Nennstrom (Icu) : 1.250 A
  Stoßstrom (Ipk) : 158 kA
  Kurzzeitstrom (Icw) : 71,8 kA
1,00 Stck Montageplatte zur Befestigung von Hutschienen
  oberhalb des Sammelschienensystem
  Breite : 1000mm
  Höhe : 500mm
  einschl. Ausschnitt für Sammelschiene sowie Klein- und Befestigungsmaterial

1,00 Stck Schaltanlagensockel, 1 teilig, als geschweißte
  Stahlkonstruktion aus Stahlprofilen zur Verstärkung
  unterhalb des Feldes, Bauhöhe 150mm, für
  die Aufstellung eines NS-Feldes Breite 1000mm. Tiefe
  600mm
  -mit Grundanstrich
  -mit Fertiglackanstrich (keine Metallicfarbe)
  -mit Klein- und Befestigungsmaterial

  liefern und montieren
1,00 Satz Mess-Stromwandler, bauseitige Beistellung durch das
  EVU montieren, einschl. Lieferung und Montage von
  drei Cu-Laschen zur Montage der Wandler im
  Sammelschienenzug mit plombierbarer Abdeckung

3,00 Stck Aufsteck-Stromwandler für eine QU-Schutzeinrichtung
  mit einer max. Betriebsspannung Um 0,72kV, Nenn- Frequenz 50 Hz, Isolierstoffklasse E
  Fabrikat : MBS
  Typ : ASK
  Übersetzung : 1250/5 A
  Leistung : 15 VA
  Klasse : 0,5
  liefern, montieren und bis auf Klemmleiste oberhalb
  des Messfeldes Verdrahten
Abgang Windkraftanlage
1,00 Stck Montageplatte zur Befestigung des Sicherungslasttrennschalters vor dem
  Sammelschienensystem,

  Breite : 300mm
  Höhe : 600mm

  einschl. Klein- und Befestigungsmaterial
2,00 Stck Niederspannungs-Leistungsschalter für Anlagen- und
  Kabelschutz, 3-polig, in Festeinbautechnik, mit
  thermomagnetischem Auslöser
  Fabrikat : EATON
  Typ : NZMN2-A200
  Nennstrom : 200 A
  Schaltvermögen : 50 kA
  Überlastauslöser einstellbar : 160-200 A
  unverzögerter Kurzschlussauslöser : 1200-2000 A
  liefern und montieren
2,00 Stck Normal-Hilfsschalter, 1 Schließer, schaltet mit
  den Hauptkontakten, liefern und am Leistungsschalter
  montieren, einschl. Verdrahtung
2,00 Stck Normal-Hilfsschalter, 1 Öffner, schaltet mit
  den Hauptkontakten, liefern und am Leistungsschalter
  montieren, einschl. Verdrahtung
2,00 Stck Unterspannungsauslöser für NZM 2/3, zur
  unverzögerten Abschaltung des Lasttrenn- bzw. Leistungsschalters, liefern und montieren

2,00 Stck Rahmenklemmen für den Anschluss des Schalters
  250 A mit Kupfer-Flex-Band mit max. 10x16x0,8 mm
  oder Kabel, für beide Schalterseiten (3-polig),
  iefern und montieren
2,00 Stck Abdeckung für Rahmenklemmen, für 3-polige Schalter NZM2, IP2x, für beide Schalterseiten,
  liefern und montieren
2,00 Satz Anschlussmaterial, 3-polig, am Schaltgerüst bzw in der Verteilung, an einem Schaltgerät mit Nennstrom 200A, anfertigen, einschl. dem erforderlichen Klein- und Befestigungsmaterial, liefern und montieren
1,00 Satz Mess-Stromwandler, bauseitige Beistellung durch das
  EVU montieren, einschl. Montagematerial bestehend
  aus:
  3 Stck. Giessharzstützer
  3 Stck. Cu-Laschen
  1 Stck. plombierbare Abdeckung aus Plexiglas
  1 Satz Stehbolzen sowie
  Klein- und Befestigungsmaterial,

liefern und am Einspeiseschalter bzw. Leiste montieren

Abgang Speicher

1,00 Stck Montageplatte zur Befestigung von Leistungsschaltern vor dem Sammelschienensystem
  Breite : 280mm
  Höhe : 800mm
  einschl. Ausschnitt für Sammelschiene sowie Klein- und Befestigungsmaterial
2,00 Stck Festeinbau-Leistungsschalter 3-polig, für
  Anlagenschutz, Auslöseeinheit ETU350 Schutzfunktion LSI, mit Schraubflachanschluss und
  Kipphebelantrieb
  Fabrikat : SIEMENS
  Typ : 3VA2
  Nennstrom : 630 A
  Schaltvermögen : 55 kA
  liefern und montieren
2,00 Stck Unterspannungsauslöser bei Ausfall der Spannung im
  überwachten Stromkreis, Nennspannung 220-230V
  AC, liefern und montieren
4,00 Stck Hilfsschalter, 1 Wechsler für 3VA-Schalter
  4,00 Satz Rundleiteranschlussklemmen (3 Stck., für Schalter unten bzw. oben) für 2 Kabel 120-300 mm² je Phase, einschl. Abdeckhauben, liefern und montieren
2,00 Satz Kabelverbindung für einen Leistungsschalter bis 630A
Feld 3

1,00 Stck Schaltschrank, 2-türig wie zuvor beschrieben,
  Breite : 1.000 mm, einschl. Kabelabfangschiene und
  Schaltplantasche
1,00 Stck Seitenwand für einen Schaltschrank, Höhe
  2.000 mm, Breite 600 mm
1,00 Stck Anreihsatz für einen Schaltschrank
  0,90 m Haupt-Sammelschienensytem aus Kupfer, typgeprüft
  nach IEC 439/EN 60439-1, montiert auf
  Sammelschienenträgern und Kombiwinkeln
  Polmittenabstand 185 mm
  Querschnitt L1-L3 : 1x80x10 mm
  Querschnitt N : 1x80x10 mm
  Querschnitt PE : 1x40x10 mm
  Nennstrom (Icu) : 1.250 A
  Stoßstrom (Ipk) : 158 kA
  Kurzzeitstrom (Icw) : 71,8 kA
1,00 Stck Schaltanlagensockel, 1 teilig, als geschweißte
  Stahlkonstruktion aus Stahlprofilen zur Verstärkung
  unterhalb des Feldes, Bauhöhe 150mm, für
  die Aufstellung eines NS-Feldes Breite 1000mm. Tiefe
  600mm
  -mit Grundanstrich
  -mit Fertiglackanstrich (keine Metallicfarbe)
  -mit Klein- und Befestigungsmaterial
  liefern und montieren
1,00 Stck Montageplatte zur Befestigung von Hutschienen
  oberhalb des Sammelschienensystem

  Breite : 900mm
  Höhe : 500mm
  einschl. Ausschnitt für Sammelschiene sowie Klein- und Befestigungsmaterial

Messung und Abgang PV-Anlage 400kWp

1,00 Satz Mess-Stromwandler, bauseitige Beistellung durch das
  EVU montieren, einschl. Lieferung und Montage von
  drei Cu-Laschen zur Montage der Wandler im
  Sammelschienenzug mit plombierbarer Abdeckung
1,00 Stck Montageplatte zur Befestigung von Leistungsschaltern vor dem Sammelschienensystem
  Breite : 280mm
  Höhe : 800mm
  einschl. Ausschnitt für Sammelschiene sowie Klein- und Befestigungsmaterial
1,00 Stck Festeinbau-Leistungsschalter 3-polig, für Anlagenschutz, Auslöseeinheit ETU350 Schutzfunktion LSI, mit Schraubflachanschluss und
  Kipphebelantrieb
  Fabrikat : SIEMENS
  Typ : 3VA2
  Nennstrom : 800 A
  Schaltvermögen : 55 kA
  liefern und montieren
2,00 Stck Unterspannungsauslöser bei Ausfall der Spannung im
  überwachten Stromkreis, Nennspannung 220-230V AC, liefern und montieren

4,00 Stck Hilfsschalter, 1 Wechsler für 3VA-Schalter
4,00 Satz Rundleiteranschlussklemmen (3 Stck., für Schalter
  unten bzw. oben) für 2 Kabel 120-300 mm² je Phase,
  einschl. Abdeckhauben, liefern und montieren
2,00 Satz Kabelverbindung für einen Leistungsschalter bis 800A
4,00 Stck NH-Sicherungslastschaltleiste, 3-polig schaltbar, DELTA-Kontakt zum Aufbau auf 3-poliges
  Sammelschienensystem mit 185mm Mittenabstand, mit Schraubanschluss M12
  Fabrikat : Jean-Müller
  Typ : SL2-3x3/3A
  Größe : NH2
  Nennstrom : 400 A
einschl. Anschlussraumabdeckung liefern und montieren
Kleinabgänge

3,00 Stck Diazed-Sicherungssockel, 1-polig, DII, E27, 25/16 A
  mit Berührungsschutzabdeckung einschl. Sicherungsmaterial liefern, montieren und verdrahten
5,00 Stck Leitungsschutzschalter für Hutschienenmontage,
  1-polig, 230/400 V, IP20, nach EN 60898, EN 60947-2, mit Schraubanschlüssen
  Fabrikat : SIEMENS
  Typ : SENTRON 5SY
  Bemessungsstrom : 16 A
  Charakteristik : B
  Schaltvermögen : 6 kA

  liefern und montieren
2,00 Stck Leistungsschalter Baugröße S00 für den Motorschutz, CLASS 10 A N-Auslöser 2,1 A Schraubanschluss
  Standardschaltvermögen Kurzschlussfestigkeit 100kA bei 400 V AC
  Fabrikat : SIEMENS
  Typ : 3RV1
  Baugröße : S00
  Auslöser : 1,80 ... 2,50 A
  N-Auslöser : 33,0 A
  Umgebungstemperatur : -20 °C bis +60 °C
  liefern und montieren
1,00 Satz Klemmleisten und anlageninterne Verdrahtung der
  vorgenannten Komponenten
1,00 Stck NS-Schaltanlage komplett bestückt, ausgebaut und
  verdrahtet, einschl. Klein- und Befestigungsmaterial, Draht, Klemmen, Kabelabfangschiene etc., jedoch
  ohne weiteres Sicherungszubehör, unverpackt ab
  Werk
Menge: 1,000 Stck

#### 02.02 Montagearbeiten

**02.02.001 Montagearbeiten bestehend aus:**
1 Sck. Montagearbeiten bestehend aus:

1,00 Stck Niederspannungsverteilung, 3-feldig, bauseitig
  vorhanden durch:

  -Freischaltung der Anlage
  -Abklemmen sämtlicher Kabel und Leitungen
  (Verfolgung und der Ziele / Abgänge ist nicht Bestandteil dieser Position)
  -Umschwenken der Zuleitung auf die vorhandene
  Unterverteilung
  -Trennen der Sammelschienenverbindungen und
  Felder in transportfähige Einheiten soweit erforderlich
  -Ausbringen der Schaltfelder einschl. Gestellung der erforderlichen Transporthilfen
  -Verladung der Schaltfelder auf ein Transportfahrzeug einschl. Fahrzeuggestellung
  -Wirtschaftsgut-Transport und  fachgerechte entsorgen
  1,00 Stck NS-Schaltanlage, 3 Felder komplett bestückt, ausgebaut und verdrahtet, einschl. Klein- und Befestigungsmaterial, Draht, Kabelabfangschiene etc., jedoch ohne weiteres Sicherungszubehör, ausliefern, abladen, einbringen und betriebsfertig in der Station
  montieren, einschließlich AN- u. Umschlussarbeiten
  der vorhandenen Niederspannungskabelverbindungen
  Die vorhandenen Zählerschränke werden für die Messungen
        - Windenergieanlage
        - PV-Anlage
        - Überschuss
  verwendet
4,00 Satz Messleitungen zwischen NS-Messwandlerfeld und
  einem vorhandenen Zählerschrank liefern, verlegen
  und montieren

4,00 Stck  EVU-Messeinrichtung für Direktmessung, bestehend aus:
  1 Stck. Zählerschrank mit 1 Stck. Zählerplatz mit
  Hutschiene für normalen Zähler und Anschlussraum mit Sammelschiene 5-polig,
  eine Abgangsreihe mit Klemmen,
  Schrank aus Stahlblech Schutzart IP43
  H x B x T 900 x 250 x215 mm mit Schutzisoliertem Innenraum Schutzkl. 2
  1 Stck. Montage und Anschluss eines vom EVU
  beigestellten Verrechnungszählers
  1 Stck. Telefonsteckdose für Datenfernabfrage
  1 Stck. Hauptsicherungsautomat selektiv 63A
  1 Stck. Vorsicherung für Zähler DIII E33 50A
  1 Satz Verkabelung für den Strom- und der beiden
  Spannungspfade
  1 Satz Verlegematerial, Kuparohr, Kabelkanal
  1 Satz Befestigungs- und Kleinmaterial einschl.
  der Anschlussarbeiten, liefern und montieren
1,00 Stck EVU-Messeinrichtung bestehend aus:
  1 Stck . Zählerwechselschrank Gr. 1
  Zählertafel zur Aufnahme der vom EVU-beigestellten Zähler
  1 Stck. TAE für Datenfernabfrage
  1 Sck. Messleitungen vom Messfeld zum
  Zählerschrank einschl. beidseitiger Anschlussarbeiten
  1 Satz KuPa-Rohr, Kabelkanal, Kleinteile zur
  Verlegung der Messleitungen
  1 Satz Klein- und Befestigungsmaterial
  liefern und montieren
1,00 Stck Niederspannungs-Verteilung aus Stahlblech,
  fabrikfertig ausgeführt in Schrankbauform für Wandmontage, mit Rückwand und Tür, sämtliche
  Außenverkleidungen sind durch eine Pulverbeschichtung mit Einbrennlackierung dauerhaft geschützt, Schutzklasse I, Schutzart IP 55 bei geschlossener Tür, Farbton der Schaltanlage RAL 7035
  Schaltschrank mit Schutzrelais, Messgerät und
  Vorsicherungen, insgesamt bestehend aus:
  1 Stck. Schaltschrank zur : Rittal
  Aufnahme des Schutzrelais
  2 Stck. Motorschutzschalter : 0,63 A
  1 Stck. Schutzrelais : Woodward
  mit Entkupplungsschutz-Funktion, QU-Schutz
  und Kommunikationsschnittstelle
  1 Stck. Ethernet-Switch
  5 Stck. Geräteschutzschalter : 6A
  1 Satz Klemmleisten, Verdrahtungskanal und
  Schaltschrankzubehör
  1 Pschl. Planung, anteilige Doku sowie Parametrierung des Schutzrelais und Schutzprüfung vorgenannter Schaltschrank komplett bestückt, ausgebaut und verdrahtet, einschl. Klein- und Befestigungsmaterialien, sowie aller erforderlichen Klemmleisten und der kompletten internen Verkabelung, betriebsfertig in der Station montieren
1,00 Stck batteriegepufferte Gleichstromversorgung nach dem Bereitschafts-Parallel-Prinzip, gewährleistet mit einer Bleibatterie eine zeitbegrenzte, sichere
  Aufrechterhaltung der Gleichspannungsversorgung, VDS anerkannt
  Eingangsspannung : 230 V AC
  Eingangsstrom : 12 A
  Ausgangsspannung : 24V DC
  Batteriekapazität : 80 Ah
  Schutzklasse : IP31
  Fabrikat : J. Schneider
  Typ : Akkutec 2412C-80 VDS
  liefern und in der Station montieren, einschl. Zuleitung und Abgangskabel bis auf Klemmleiste angeschlossen
1,00 Stck vorgenannte Lieferungen und Leistungen frei Baustelle Oberhausen, einschl. Klein- und
  Befestigungsmaterialien, bei Ausführung der Arbeitenwährend unserer normalen Wochenregelarbeitszeit
Menge: 1,000 Stck

**02.02.002 Kabelarbeiten**
Kabelarbeiten bestehend aus:

1,00 Stck Verstärkung des vorhandenen Kabelsystems (4x3x
  NYY-O 185mm² / 3x1x NYY-J 95mm²) entsprechend
  der höheren Trafoleitung auf 4x4x NYY-O 185mm² /
  4x1x NYY-J 95mm², einschließlich Verlängerung des
  Kabelsystem um 15m.
1,00 Stck vorgenannte Lieferungen und Leistungen frei Baustelle Oberhausen, einschl. Klein- und
  Befestigungsmaterialien, bei Ausführung der Arbeiten
  während unserer normalen Wochenregelarbeitszeit
Menge: 1,000 Stck

**02.02.003 Mehrpreis Wochenende**
1 Sck. Gesamtmehrkosten für die Ausführung der abschaltrelevanten Arbeiten aus dem Titel 02.02 außerhalb der normalen Arbeitszeit an einem Wochenende.
Menge: 1,000 Stck

#### 02.03 Gemeinkosten

**02.03.001 Gemeinkosten Anlage EPlan**
Gemeinkosten für:

  Planung und Projektabwicklung, Bauablaufplanung, Qualitätssicherung, betriebsfertige Übergabe der von uns gelieferten NS-Schaltanlage an den AG/Kunden (jedoch ohne Inbetriebnahme), sowie die Erstellung der Dokumentationsunterlagen für die durch den Angebotsumfang umgrenzte Anlage bzw. Anlagenteile im System EPlan (andere Systeme auf Anfrage) bestehend aus:
  Projektübersicht, Stücklisten mit Herstellerangabe und Typenbezeichnung, Grundriss der gelieferten Stationen bzw. Betonkörper, Aufbauzeichnungen, Stromlaufpläne in 1-poliger und in 3-poliger Darstellung einschl. zugehöriger Klemmenpläne
Menge: 1,000 Stck

**02.03.002 Inbetriebsetzung mit Einweisung Kundenpers.**
Inbetriebsetzung der durch uns gelieferten Anlage bzw. Anlagenteile mit dem technischen Personal des Auftraggebers, ohne etwaige Ein-/Anbindung an übergeordnete Systeme oder sonstiger Software-/Parametrierungsleistungen, einschl. Einweisung (bis max. 4 Std.) des Betriebs- bzw. Bedienpersonals und Übergabe der gelieferten Anlage an den AG/Kunden, Ausführung in normaler Arbeitszeit
Menge: 1,000 Stck
